# Armario extintor inoxidable con puerta ciega, referencia AEXPTINPCI de Cofem. Medidas: 300x610x245 mm

- Propiedad del archivo: CONSTRUNARIO
- Formato: FIEBDC-3/2012
- Programa: Construnario Versión 3.51
- Fecha de los precios: 11/07/2024
- Divisa: EUR

| Código | Ud | Descripción | Precio |
|---|---|---|---|
| AEXPTINPCI | u | Armario extintor inoxidable con puerta ciega, referencia AEXPTINPCI de Cofem. Medidas: 300x610x245 mm | 143.44 |
