# Arco pintado en rojo para sujeción a suelo de CR3, referencia ARCR3R de Cofem

- Propiedad del archivo: CONSTRUNARIO
- Formato: FIEBDC-3/2012
- Programa: Construnario Versión 3.51
- Fecha de los precios: 11/07/2024
- Divisa: EUR

| Código | Ud | Descripción | Precio |
|---|---|---|---|
| ARCR3R | u | Arco pintado en rojo para sujeción a suelo de CR3, referencia ARCR3R de Cofem | 583.71 |
