# Manguera semirrígida ř25, referencia B330MTM de Cofem. Longitud: 30m, racorada

- Propiedad del archivo: CONSTRUNARIO
- Formato: FIEBDC-3/2012
- Programa: Construnario Versión 3.51
- Fecha de los precios: 16/07/2024
- Divisa: EUR

| Código | Ud | Descripción | Precio |
|---|---|---|---|
| B330MTM | u | Manguera semirrígida ř25, referencia B330MTM de Cofem. Longitud: 30m, racorada | 147.17 |
