# Boquilla de cortina window 1/2" factor K21, referencia BCV21 de Cofem

- Propiedad del archivo: CONSTRUNARIO
- Formato: FIEBDC-3/2012
- Programa: Construnario Versión 3.51
- Fecha de los precios: 11/07/2024
- Divisa: EUR

| Código | Ud | Descripción | Precio |
|---|---|---|---|
| BCV21 | u | Boquilla de cortina window 1/2" factor K21, referencia BCV21 de Cofem | 82.07 |
