# Bote de pruebas de humo de 300g/neto, referencia BH300 de Cofem

- Propiedad del archivo: CONSTRUNARIO
- Formato: FIEBDC-3/2012
- Programa: Construnario Versión 3.51
- Fecha de los precios: 11/07/2024
- Divisa: EUR

**BH300** u Bote de pruebas de humo de 300g/neto, referencia BH300 de Cofem
Precio: 42.28
Bote de humo para pruebas de detectores ópticos, de 300g/neto.
