# Bote de pruebas de humo 250cc, referencia BHSO de Cofem

- Propiedad del archivo: CONSTRUNARIO
- Formato: FIEBDC-3/2012
- Programa: Construnario Versión 3.51
- Fecha de los precios: 16/07/2024
- Divisa: EUR

**BHSO** u Bote de pruebas de humo 250cc, referencia BHSO de Cofem
Precio: 56.03
Bote de humo para pruebas de detectores ópticos, de 250ml.
