# Caja para pulsador IP con sonido, referencia BXSPUCIP de Cofem

- Propiedad del archivo: CONSTRUNARIO
- Formato: FIEBDC-3/2012
- Programa: Construnario Versión 3.51
- Fecha de los precios: 11/07/2024
- Divisa: EUR

| Código | Ud | Descripción | Precio |
|---|---|---|---|
| BXSPUCIP | u | Caja para pulsador IP con sonido, referencia BXSPUCIP de Cofem | 173.59 |
