# Armario para boca de incendios equipada CR4, referencia CR4AR de Cofem. Medidas: 660x476x260 mm estándar

- Propiedad del archivo: CONSTRUNARIO
- Formato: FIEBDC-3/2012
- Programa: Construnario Versión 3.51
- Fecha de los precios: 11/07/2024
- Divisa: EUR

| Código | Ud | Descripción | Precio |
|---|---|---|---|
| C4AR | u | Armario para boca de incendios equipada CR4, referencia CR4AR de Cofem. Medidas: 660x476x260 mm estándar | 119.40 |
