# Detector termovelocimétrico convencional para detección de incendios en color negro, referencia C50HBK de Cofem

- Propiedad del archivo: CONSTRUNARIO
- Formato: FIEBDC-3/2012
- Programa: Construnario Versión 3.51
- Fecha de los precios: 11/07/2024
- Divisa: EUR

| Código | Ud | Descripción | Precio |
|---|---|---|---|
| C50HBK | u | Detector termovelocimétrico convencional para detección de incendios en color negro, referencia C50HBK de Cofem | 27.40 |
