# Detector óptico térmico convencional para detección de incendios, referencia C50SH de Cofem

- Propiedad del archivo: CONSTRUNARIO
- Formato: FIEBDC-3/2012
- Programa: Construnario Versión 3.51
- Fecha de los precios: 11/07/2024
- Divisa: EUR

**C50SH** u Detector óptico térmico convencional para detección de incendios, referencia C50SH de Cofem
Precio: 25.20
Detector óptico-térmico convencional La gama de detectores C50 parte de una nueva estética refinada que integra en su interior la última tecnología electrónica con nuevos algoritmos de detección más eficientes y un diseño tridimensional que le hace más robusto ante la suciedad ambiental. La gama C50 permite múltiples combinatorias entre detección óptica y térmica. El modelo C50SH es un detector con dos tipos de sensores diferentes: Un sensor óptico de humo y un sensor térmico. El sensor óptico está especialmente diseñado para detectar la presencia de aerosoles de la combustión en un diseño tridimensional que le hace más robusto ante la suciedad. Por su parte, el sensor térmico permite la respuesta termovelocimétrica del detector, llegando a activarse a una temperatura estática de 60ºC en el caso de desarrollos de incendio lentos. Características: ·Sensor óptico y térmico. ·Bajo perfil, altura total menor de 55 mm (incluyendo el zócalo). ·También disponible con zócalo alto para tubo de 20 mm. ·Posibilidad de conexión a un indicador de acción remoto. ·Fácil conexionado, sin polaridad. ·LED rojo fijo para indicar su estado de alarma. ·Señalización de estado de reposo mediante parpadeo simple del led cada 10 segundos. ·Señalización de estado de suciedad elevada mediante doble parpadeo del led cada 10 segundos. ·Cabeza y zócalo de fácil instalación, intercambiables en toda la gama C50, y fabricados en ABS termorresistente blanco. ·Certificado por AENOR según la Norma EN 54-5 clase A2R y EN 54-7 con marcado CE según el Reglamento Europeo de Productos de la Construcción (UE) Nº 305/2011.
