# Detector térmico convencional de alta temperatura para detección de incendios, referencia C50TB de Cofem

- Propiedad del archivo: CONSTRUNARIO
- Formato: FIEBDC-3/2012
- Programa: Construnario Versión 3.51
- Fecha de los precios: 11/07/2024
- Divisa: EUR

**C50TB** u Detector térmico convencional de alta temperatura para detección de incendios, referencia C50TB de Cofem
Precio: 12.44
Detector térmico convencional La gama de detectores C50 parte de una nueva estética refinada que integra en su interior la última tecnología electrónica con nuevos algoritmos de detección más eficientes y un diseño tridimensional que le hace más robusto ante la suciedad ambiental. La gama C50 permite múltiples combinatorias entre detección óptica y térmica. El modelo C50T es un detector con un sensor térmico. El modelo C50T está ajustado para dispararse a temperaturas ambientes estáticas de 70ºC. Diseñado cuando el local o edificio opera en ambientes más cálidos, y es necesario que el detector entre en estado de alarma a temperaturas más elevadas. Características: ·Sensor térmico. ·Bajo perfil, altura total menor de 42 mm (incluyendo el zócalo). ·También disponible con zócalo alto para tubo de 20 mm. ·Posibilidad de conexión a un indicador de acción remoto. ·Fácil conexionado, sin polaridad. ·LED rojo fijo para indicar su estado de alarma. ·Cabeza y zócalo de fácil instalación, intercambiables en toda la gama C50, y fabricados en ABS termorresistente blanco. ·Certificado por AENOR según la Norma EN 54-5 clase B, con marcado CE según el Reglamento Europeo de Productos de la Construcción (UE) Nº 305/2011.
