# Detector térmico convencional para detección de incendios en color negro, referencia C50TBK de Cofem

- Propiedad del archivo: CONSTRUNARIO
- Formato: FIEBDC-3/2012
- Programa: Construnario Versión 3.51
- Fecha de los precios: 11/07/2024
- Divisa: EUR

| Código | Ud | Descripción | Precio |
|---|---|---|---|
| C50TBK | u | Detector térmico convencional para detección de incendios en color negro, referencia C50TBK de Cofem | 13.11 |
