# Base para detectores, referencia C50ZSD de Cofem. Con sirena. No incluye detector

- Propiedad del archivo: CONSTRUNARIO
- Formato: FIEBDC-3/2012
- Programa: Construnario Versión 3.51
- Fecha de los precios: 11/07/2024
- Divisa: EUR

**C50ZSD** u Base para detectores, referencia C50ZSD de Cofem. Con sirena. No incluye detector
Precio: 63.13
Zócalo para detectores convencionales C50 con base certificada de alarma visual EN 54-23 y sonido EN 54-3 alimentado directamente del bucle. Se dispone de 2 modelos: ·C50ZSL: Zócalo D50 con base con sonido y luz. ·C50ZSD: Zócalo D50 con base con sonido. Los usos típicos del C50ZSL y C50ZSD son espacios o habitaciones que necesitan de un equipo detector de incendio integrado con sirena y alarma visual como por ejemplo habitaciones de hotel. La cobertura del conjunto no debería ser superior a la cobertura del detector de incendios con el que va instalado, salvo motivo o uso que lo justifiquen.
