# Cofre para baterías y accesorios, referencia C77Y de Cofem

- Propiedad del archivo: CONSTRUNARIO
- Formato: FIEBDC-3/2012
- Programa: Construnario Versión 3.51
- Fecha de los precios: 11/07/2024
- Divisa: EUR

**C77Y** u Cofre para baterías y accesorios, referencia C77Y de Cofem
Precio: 85.42
Cofre para contener las baterías del sistema de detección y alarma de incendios cuando estas no pueden colocarse en el interior de la central de incendios
