# Soporte para instalación en rack de 19”, referencia C88SR19 de Cofem

- Propiedad del archivo: CONSTRUNARIO
- Formato: FIEBDC-3/2012
- Programa: Construnario Versión 3.51
- Fecha de los precios: 11/07/2024
- Divisa: EUR

**C88SR19** u Soporte para instalación en rack de 19”, referencia C88SR19 de Cofem
Precio: 51.37
Soporte para instalar la central dentro de un rack de 19".
