# Campana de alarma de 6", referencia CA6 de Cofem

- Propiedad del archivo: CONSTRUNARIO
- Formato: FIEBDC-3/2012
- Programa: Construnario Versión 3.51
- Fecha de los precios: 11/07/2024
- Divisa: EUR

**CA6** u Campana de alarma de 6", referencia CA6 de Cofem
Precio: 61.47
Campana de alarma interior de 6 pulgadas. Características: Voltaje de funcionamiento 24 Vcc Consumo: 25 mA Volumen de salida: 95dBA a 1 metro, 92dBA a 1 metro (EN 54-3) Temperatura operativa: -20ºC a 60ºC Humedad Max.: 90% RH Dimensiones: 6” (150 mm x 56 mm) Peso: 850 g Protección: IP21
