# Cabina para almacenar el equipo auxiliar a la intemperie, referencia CAI-2 de Cofem. Sin equipo interior

- Propiedad del archivo: CONSTRUNARIO
- Formato: FIEBDC-3/2012
- Programa: Construnario Versión 3.51
- Fecha de los precios: 11/07/2024
- Divisa: EUR

**CAI-2** u Cabina para almacenar el equipo auxiliar a la intemperie, referencia CAI-2 de Cofem. Sin equipo interior
Precio: 507.17
Cabina para almacenar el equipo auxiliar destinado para un hidrante (según dotación CEPREVEN)
