# Controlador automático para válvula de gas, referencia CAVG de Cofem

- Propiedad del archivo: CONSTRUNARIO
- Formato: FIEBDC-3/2012
- Programa: Construnario Versión 3.51
- Fecha de los precios: 11/07/2024
- Divisa: EUR

**CAVG** u Controlador automático para válvula de gas, referencia CAVG de Cofem
Precio: 50.51
Controlador automático para válvulas de gas que se fija sobre la tubería de gas y se ajusta a la manivela de la válvula. Tensión de alimentación 8-16 Vdc. Par torsor entre 10 y 40 Kgxcm.
