# Boca de incendio equipada, ø25, referencia CBF4PC de Cofem. 20m de manguera, con puerta ciega 500x750x245

- Propiedad del archivo: CONSTRUNARIO
- Formato: FIEBDC-3/2012
- Programa: Construnario Versión 3.51
- Fecha de los precios: 11/07/2024
- Divisa: EUR

**CBF4PC** u Boca de incendio equipada, ø25, referencia CBF4PC de Cofem. 20m de manguera, con puerta ciega 500x750x245
Precio: 364.09
Boca de Incendio fija equipada Ø25 mm según norma UNE/EN 671-1 y 20 m de manguera semirígida fabricada según EN 694:2001. Está compuesta por: Armario vertical construido en chapa de acero de 1 mm de espesor, pintado en poliéster color rojo RAL 3000, de medidas 750 x 500 x 245 mm, con cerradura de apertura rápida fabricada en plástico ABS, provisto de pretaladros para la entrada de alimentación, manguera, lanza, válvula de esfera, manómetro y latiguillo de alimentación. La BIE se podrá fabricar en otro color, teniendo el RAL proporcionado por el cliente, y podrá montarse sobre arco de sujeción para montaje en suelo. Características: · Devanadera de discos de Ø450 mm, pintada en rojo RAL 3000. · Manguera semirígida de Ø25 mm y 20 m de longitud, fabricada según Norma EN 694:2001. · Lanza Variomatic Ø25 de tres efectos: cierre, pulverización y chorro, fabricada en plástico. · Válvula de esfera de 1” con salida a 180º, y toma de manómetro de ¼”. · Válvula antiretorno para manómetro de ¼”. · Manómetro graduado de 0 a 16 bares. La BIE se puede fabricar con puerta ciega (CBF4PC), puerta ciega inoxidable (CBF4PCI) y puerta semiciega (CBF4PS).
