# Cable trenzado y apantallado de 2x1,5mm, referencia CBLH2X1-5 de Cofem. Rollos de 100m. Precios válidos hasta agotar existencias

- Propiedad del archivo: CONSTRUNARIO
- Formato: FIEBDC-3/2012
- Programa: Construnario Versión 3.51
- Fecha de los precios: 16/07/2024
- Divisa: EUR

**CBLH2X1-5** u Cable trenzado y apantallado de 2x1,5mm, referencia CBLH2X1-5 de Cofem. Rollos de 100m. Precios válidos hasta agotar existencias
Precio: 141.97
Cable trenzado y apantallado libre de halógenos, de 2x1,5mm.
