# Cable trenzado y apantallado de 2x2,5mm, referencia CBLH2X2-5 de Cofem. Rollos de 100m. Precios válidos hasta agotar existencias

- Propiedad del archivo: CONSTRUNARIO
- Formato: FIEBDC-3/2012
- Programa: Construnario Versión 3.51
- Fecha de los precios: 11/07/2024
- Divisa: EUR

**CBLH2X25** u Cable trenzado y apantallado de 2x2,5mm, referencia CBLH2X2-5 de Cofem. Rollos de 100m. Precios válidos hasta agotar existencias
Precio: 245.14
Cable trenzado y apantallado de 2x2,5mm
