# Boca de incendio equipada, ø25, referencia CBP2PC de Cofem. 20m de manguera, con puerta ciega 680x650x180

- Propiedad del archivo: CONSTRUNARIO
- Formato: FIEBDC-3/2012
- Programa: Construnario Versión 3.51
- Fecha de los precios: 11/07/2024
- Divisa: EUR

**CBP2PC** u Boca de incendio equipada, ø25, referencia CBP2PC de Cofem. 20m de manguera, con puerta ciega 680x650x180
Precio: 361.08
Boca de Incendio Equipada Ø25 mm según norma UNE/EN 671-1 y 20 m de manguera semirígida fabricada según EN 694:2001. Está compuesta por: Armario horizontal construido en chapa de acero de 1 mm de espesor, pintado en poliéster color rojo RAL 3000, de medidas 680 x 650 x 180 mm, con cerradura de apertura rápida fabricada en plástico ABS, provisto de pretaladros para la entrada de alimentación, manguera, lanza, válvula de asiento, manómetro y latiguillo de alimentación. La BIE se podrá fabricar en otro color, teniendo el RAL proporcionado por el cliente, y podrá montarse sobre arco de sujeción para montaje en suelo. Características: · Devanadera de discos de Ø525 mm, pintada en rojo RAL 3000. · Manguera semirígida de Ø25 mm y 20 m de longitud, fabricada según Norma EN 694:2001. · Lanza Variomatic Ø25 de tres efectos: cierre, pulverización y chorro, fabricada en plástico. · Válvula de asiento de 1” con salida a 110º, y toma de manómetro de ¼”. · Válvula antiretorno para manómetro de ¼”. · Manómetro graduado de 0 a 16 bares. · Latiguillo de alimentación entre la válvula y la devanadera, con manguera semirígida de Ø25 mm. La BIE se puede fabricar con puerta ciega (CBP2PC), puerta ciega inoxidable (CBP2PCI) y puerta semiciega (CBP2PS).
