# Cable de conexión PC, referencia CC-PCL de Cofem

- Propiedad del archivo: CONSTRUNARIO
- Formato: FIEBDC-3/2012
- Programa: Construnario Versión 3.51
- Fecha de los precios: 11/07/2024
- Divisa: EUR

**CC-PCL** u Cable de conexión PC, referencia CC-PCL de Cofem
Precio: 18.99
Cable de conexión a PC.
