# Central automática de detección y alarma de incendios convencional London, referencia CDL48L de Cofem. 48 zonas

- Propiedad del archivo: CONSTRUNARIO
- Formato: FIEBDC-3/2012
- Programa: Construnario Versión 3.51
- Fecha de los precios: 11/07/2024
- Divisa: EUR

**CDL48L** u Central automática de detección y alarma de incendios convencional London, referencia CDL48L de Cofem. 48 zonas
Precio: 1251.00
La central London ha sido diseñada según Norma EN 54 parte 2 y 4 de acuerdo con las últimas directivas, superando con éxito las pruebas más severas de condiciones ambientales, ruidos eléctricos conducidos, perturbaciones magnéticas, vibraciones, etc. Basada en tecnología microprocesada de 16 bits, utiliza dicha capacidad para gestionar el sistema de detección y realizar maniobras asociadas. Admite la mayoría de detectores convencionales del mercado, funcionando con los siguientes niveles de tensión: - Línea abierta 22,5 V 24 V - Estado de Vigilancia 19 V 22,5 V - Alarma Detector 7 V 16 V - Alarma Pulsador 3,5 V 7 V - Línea Cruzada 0 V 3,5 V Midiendo el valor de la tensión de la línea y conociendo los márgenes de tensión citados anteriormente, se podrá establecer una correspondencia con la indicación de la central. Características: · Central base configurable hasta 12 módulos, cada uno de ellos con 4 zonas o 4 relés (límite de la central 48 salidas entre relés y zonas). · Ampliable hasta 32 módulos adaptando un cofre adicional (límite del sistema 128 salidas entre zonas y relés). · Admite hasta 32 elementos (detectores y pulsadores) por zona. · Configurable mediante el software PC-EASYLondon (canal RS232). · Permite conectar un teclado externo (estándar PC-PS2). · Permite la conexión de hasta 10 repetidores. · Dispone de salida auxiliar de 30 Vdc. · Posee 1 salida de Sirena Retardada (programable de 0 a 10 minutos) y supervisada. · Dispone de 1 salida de Alarma y 1 de Avería como relés libres de tensión. · Permite la conexión de una impresora serie (RS232). · Certificada según normativa europea EN 54-2 y EN 54-4, y con marcado CE. · Acceso al teclado del panel de la central mediante un código numérico. · Medidas: 418 x 324 x 150 mm.
