# Comprobador de detectores térmicos, referencia CDT de Cofem. 2 baterías, cargador rápido

- Propiedad del archivo: CONSTRUNARIO
- Formato: FIEBDC-3/2012
- Programa: Construnario Versión 3.51
- Fecha de los precios: 16/07/2024
- Divisa: EUR

**CDT** u Comprobador de detectores térmicos, referencia CDT de Cofem. 2 baterías, cargador rápido
Precio: 2385.03
Comprobador para detectores térmicos. Incluye 2 baterías y cargador rápido.
