# Accesorio de montaje en superficie para CFMPL60, referencia CFMA1360 de Cofem

- Propiedad del archivo: CONSTRUNARIO
- Formato: FIEBDC-3/2012
- Programa: Construnario Versión 3.51
- Fecha de los precios: 11/07/2024
- Divisa: EUR

| Código | Ud | Descripción | Precio |
|---|---|---|---|
| CFMA1360 | u | Accesorio de montaje en superficie para CFMPL60, referencia CFMA1360 de Cofem | 22.51 |
