# Soporte de escritorio para micrófono CFMMC5054

- Propiedad del archivo: CONSTRUNARIO
- Formato: FIEBDC-3/2012
- Programa: Construnario Versión 3.51
- Fecha de los precios: 11/07/2024
- Divisa: EUR

| Código | Ud | Descripción | Precio |
|---|---|---|---|
| CFMAC502LC | u | Soporte de escritorio para micrófono CFMMC5054 | 26.60 |
