# Amplificador, referencia CFMAM2080 de Cofem. 80W con 2 + 2 entradas

- Propiedad del archivo: CONSTRUNARIO
- Formato: FIEBDC-3/2012
- Programa: Construnario Versión 3.51
- Fecha de los precios: 16/07/2024
- Divisa: EUR

| Código | Ud | Descripción | Precio |
|---|---|---|---|
| CFMAM2080 | u | Amplificador, referencia CFMAM2080 de Cofem. 80W con 2 + 2 entradas | 470.62 |
