# Marco con tomás de corriente, referencia CFMAR2605 de Cofem

- Propiedad del archivo: CONSTRUNARIO
- Formato: FIEBDC-3/2012
- Programa: Construnario Versión 3.51
- Fecha de los precios: 11/07/2024
- Divisa: EUR

| Código | Ud | Descripción | Precio |
|---|---|---|---|
| CFMAR2605 | u | Marco con tomás de corriente, referencia CFMAR2605 de Cofem | 102.31 |
