# Transformador/ atenuador, referencia CFMAT40T de Cofem. 40W /100V

- Propiedad del archivo: CONSTRUNARIO
- Formato: FIEBDC-3/2012
- Programa: Construnario Versión 3.51
- Fecha de los precios: 11/07/2024
- Divisa: EUR

| Código | Ud | Descripción | Precio |
|---|---|---|---|
| CFMAT40T | u | Transformador/ atenuador, referencia CFMAT40T de Cofem. 40W /100V | 77.75 |
