# Consola microfónica 3 zonas, referencia CFMBM3003 de Cofem

- Propiedad del archivo: CONSTRUNARIO
- Formato: FIEBDC-3/2012
- Programa: Construnario Versión 3.51
- Fecha de los precios: 16/07/2024
- Divisa: EUR

| Código | Ud | Descripción | Precio |
|---|---|---|---|
| CFMBM3003 | u | Consola microfónica 3 zonas, referencia CFMBM3003 de Cofem | 276.23 |
