# Altavoz esférico colgante, referencia CFMBS8 de Cofem. 8" 20W

- Propiedad del archivo: CONSTRUNARIO
- Formato: FIEBDC-3/2012
- Programa: Construnario Versión 3.51
- Fecha de los precios: 11/07/2024
- Divisa: EUR

| Código | Ud | Descripción | Precio |
|---|---|---|---|
| CFMBS8 | u | Altavoz esférico colgante, referencia CFMBS8 de Cofem. 8" 20W | 79.80 |
