# Armario rack 15 Ud 19" con ventilación forzada, referencia CFMCR2615FV de Cofem

- Propiedad del archivo: CONSTRUNARIO
- Formato: FIEBDC-3/2012
- Programa: Construnario Versión 3.51
- Fecha de los precios: 11/07/2024
- Divisa: EUR

| Código | Ud | Descripción | Precio |
|---|---|---|---|
| CFMCR2615FV | u | Armario rack 15 Ud 19" con ventilación forzada, referencia CFMCR2615FV de Cofem | 1084.46 |
