# Armario rack 28 Ud 19", referencia CFMCR2628 de Cofem

- Propiedad del archivo: CONSTRUNARIO
- Formato: FIEBDC-3/2012
- Programa: Construnario Versión 3.51
- Fecha de los precios: 11/07/2024
- Divisa: EUR

| Código | Ud | Descripción | Precio |
|---|---|---|---|
| CFMCR2628 | u | Armario rack 28 Ud 19", referencia CFMCR2628 de Cofem | 1268.62 |
