# Columna de sonido, referencia CFMCS3082 de Cofem. 8x 2" + 2 30W

- Propiedad del archivo: CONSTRUNARIO
- Formato: FIEBDC-3/2012
- Programa: Construnario Versión 3.51
- Fecha de los precios: 16/07/2024
- Divisa: EUR

| Código | Ud | Descripción | Precio |
|---|---|---|---|
| CFMCS3082 | u | Columna de sonido, referencia CFMCS3082 de Cofem. 8x 2" + 2 30W | 192.34 |
