# Altavoz compacto, referencia CFMDM41 de Cofem. 2 vías 3,5" + 1" 15W IP55

- Propiedad del archivo: CONSTRUNARIO
- Formato: FIEBDC-3/2012
- Programa: Construnario Versión 3.51
- Fecha de los precios: 11/07/2024
- Divisa: EUR

| Código | Ud | Descripción | Precio |
|---|---|---|---|
| CFMDM41 | u | Altavoz compacto, referencia CFMDM41 de Cofem. 2 vías 3,5" + 1" 15W IP55 | 65.48 |
