# Altavoz de 2 vías empotrado, referencia CFMDU31AT. 3,5” + 1” 8W con regulador de volumen

- Propiedad del archivo: CONSTRUNARIO
- Formato: FIEBDC-3/2012
- Programa: Construnario Versión 3.51
- Fecha de los precios: 11/07/2024
- Divisa: EUR

| Código | Ud | Descripción | Precio |
|---|---|---|---|
| CFMDU31AT | u | Altavoz de 2 vías empotrado, referencia CFMDU31AT. 3,5” + 1” 8W con regulador de volumen | 34.78 |
