# Altavoz compacto 2 vías alta eficiencia 5” + 1” 30W IP55 (negro)

- Propiedad del archivo: CONSTRUNARIO
- Formato: FIEBDC-3/2012
- Programa: Construnario Versión 3.51
- Fecha de los precios: 11/07/2024
- Divisa: EUR

| Código | Ud | Descripción | Precio |
|---|---|---|---|
| CFMMQ80PB | u | Altavoz compacto 2 vías alta eficiencia 5” + 1” 30W IP55 (negro) | 214.85 |
