# Altavoz de techo, referencia CFMPL8X de Cofem. 2 vías 8" 20W IP44

- Propiedad del archivo: CONSTRUNARIO
- Formato: FIEBDC-3/2012
- Programa: Construnario Versión 3.51
- Fecha de los precios: 16/07/2024
- Divisa: EUR

| Código | Ud | Descripción | Precio |
|---|---|---|---|
| CFMPL8X | u | Altavoz de techo, referencia CFMPL8X de Cofem. 2 vías 8" 20W IP44 | 61.38 |
