# Amplificador, referencia CFMUP2162 de Cofem. 2x 160W con 2x 1 + 1 entradas

- Propiedad del archivo: CONSTRUNARIO
- Formato: FIEBDC-3/2012
- Programa: Construnario Versión 3.51
- Fecha de los precios: 11/07/2024
- Divisa: EUR

| Código | Ud | Descripción | Precio |
|---|---|---|---|
| CFMUP2162 | u | Amplificador, referencia CFMUP2162 de Cofem. 2x 160W con 2x 1 + 1 entradas | 879.85 |
