# Amplificador digital 1x 500W, referencia CFMUP8501 de Cofem

- Propiedad del archivo: CONSTRUNARIO
- Formato: FIEBDC-3/2012
- Programa: Construnario Versión 3.51
- Fecha de los precios: 11/07/2024
- Divisa: EUR

| Código | Ud | Descripción | Precio |
|---|---|---|---|
| CFMUP8501 | u | Amplificador digital 1x 500W, referencia CFMUP8501 de Cofem | 1268.62 |
