# Amplificador digital 2x 250W, referencia CFMUP8502

- Propiedad del archivo: CONSTRUNARIO
- Formato: FIEBDC-3/2012
- Programa: Construnario Versión 3.51
- Fecha de los precios: 11/07/2024
- Divisa: EUR

| Código | Ud | Descripción | Precio |
|---|---|---|---|
| CFMUP8502 | u | Amplificador digital 2x 250W, referencia CFMUP8502 | 1493.69 |
