# Unidad de expansión de 6 zonas, referencia CFMZE2200 de Cofem

- Propiedad del archivo: CONSTRUNARIO
- Formato: FIEBDC-3/2012
- Programa: Construnario Versión 3.51
- Fecha de los precios: 11/07/2024
- Divisa: EUR

| Código | Ud | Descripción | Precio |
|---|---|---|---|
| CFMZE2200 | u | Unidad de expansión de 6 zonas, referencia CFMZE2200 de Cofem | 726.38 |
