# Unidad master de 6 zonas con amplificador 240W, referencia CFMZM2124 de Cofem

- Propiedad del archivo: CONSTRUNARIO
- Formato: FIEBDC-3/2012
- Programa: Construnario Versión 3.51
- Fecha de los precios: 16/07/2024
- Divisa: EUR

| Código | Ud | Descripción | Precio |
|---|---|---|---|
| CFMZM2124 | u | Unidad master de 6 zonas con amplificador 240W, referencia CFMZM2124 de Cofem | 1718.77 |
