# Batería 12V 26Ah, referencia CFVBATT12V26AH de Cofem

- Propiedad del archivo: CONSTRUNARIO
- Formato: FIEBDC-3/2012
- Programa: Construnario Versión 3.51
- Fecha de los precios: 11/07/2024
- Divisa: EUR

| Código | Ud | Descripción | Precio |
|---|---|---|---|
| CFVBATT12V26AH | u | Batería 12V 26Ah, referencia CFVBATT12V26AH de Cofem | 118.68 |
