# Batería 12V 55Ah, referencia CFVBATT12V55AH de Cofem

- Propiedad del archivo: CONSTRUNARIO
- Formato: FIEBDC-3/2012
- Programa: Construnario Versión 3.51
- Fecha de los precios: 11/07/2024
- Divisa: EUR

| Código | Ud | Descripción | Precio |
|---|---|---|---|
| CFVBATT12V55AH | u | Batería 12V 55Ah, referencia CFVBATT12V55AH de Cofem | 255.77 |
