# Módulo de expansión para consola microfónica, referencia CFVBE3806 de Cofem

- Propiedad del archivo: CONSTRUNARIO
- Formato: FIEBDC-3/2012
- Programa: Construnario Versión 3.51
- Fecha de los precios: 11/07/2024
- Divisa: EUR

| Código | Ud | Descripción | Precio |
|---|---|---|---|
| CFVBE3806 | u | Módulo de expansión para consola microfónica, referencia CFVBE3806 de Cofem | 184.15 |
