# Consola microfónica de 2 zonas, referencia CFVBM3804 de Cofem

- Propiedad del archivo: CONSTRUNARIO
- Formato: FIEBDC-3/2012
- Programa: Construnario Versión 3.51
- Fecha de los precios: 11/07/2024
- Divisa: EUR

| Código | Ud | Descripción | Precio |
|---|---|---|---|
| CFVBM3804 | u | Consola microfónica de 2 zonas, referencia CFVBM3804 de Cofem | 491.08 |
