# Consola microfónica para bomberos, referencia CFVBM3804FM de Cofem

- Propiedad del archivo: CONSTRUNARIO
- Formato: FIEBDC-3/2012
- Programa: Construnario Versión 3.51
- Fecha de los precios: 11/07/2024
- Divisa: EUR

| Código | Ud | Descripción | Precio |
|---|---|---|---|
| CFVBM3804FM | u | Consola microfónica para bomberos, referencia CFVBM3804FM de Cofem | 675.23 |
