# Consola micrófonica de 8 zonas con LCD, referencia CFVBM7608D de Cofem

- Propiedad del archivo: CONSTRUNARIO
- Formato: FIEBDC-3/2012
- Programa: Construnario Versión 3.51
- Fecha de los precios: 11/07/2024
- Divisa: EUR

| Código | Ud | Descripción | Precio |
|---|---|---|---|
| CFVBM7608D | u | Consola micrófonica de 8 zonas con LCD, referencia CFVBM7608D de Cofem | 1145.85 |
